# Manguito acoplamiento de polipropileno en color gris (RAL 7035), referencia 55007116 de Pemsa. M16

- Propiedad del archivo: CONSTRUNARIO
- Formato: FIEBDC-3/2012
- Programa: Construnario Versión 3.51
- Fecha de los precios: 16/04/2024
- Divisa: EUR

**PEM55007116** u Manguito acoplamiento de polipropileno en color gris (RAL 7035), referencia 55007116 de Pemsa. M16
Precio: 1.10
Manguito acoplamiento de polipropileno en color gris (RAL 7035) con un índice de protección IP44 para tubos corrugados CLH. Accesorio para el montaje de tubos corrugados a cajas de derivación. Código EAN: 8431927082398 Código ETIM 8.0: EC000939
