# Manguito para tubo rígido del tipo RLH, referencia 55008050 de Pemsa. DN50, gris

- Propiedad del archivo: CONSTRUNARIO
- Formato: FIEBDC-3/2012
- Programa: Construnario Versión 3.51
- Fecha de los precios: 16/04/2024
- Divisa: EUR

**PEM55008050** u Manguito para tubo rígido del tipo RLH, referencia 55008050 de Pemsa. DN50, gris
Precio: 6.47
Manguito para tubo rígido del tipo RLH para la protección de cables eléctricos en aplicaciones de edificación. Fabricado en material termoplástico (PC+ABS) libre de halógenos con un índice de protección IP44. Sistema de unión enchufable a tubo. Disponible en color gris (RAL 7035), con amplia variedad de medidas. Código EAN: 8431927067593 Código ETIM 8.0: EC000939
