# Manguito RPVC, referencia 55009020 de Pemsa. DN20, gris

- Propiedad del archivo: CONSTRUNARIO
- Formato: FIEBDC-3/2012
- Programa: Construnario Versión 3.51
- Fecha de los precios: 16/04/2024
- Divisa: EUR

**PEM55009020** u Manguito RPVC, referencia 55009020 de Pemsa. DN20, gris
Precio: 0.90
Manguito de PVC en color gris (RAL 7035) con un índice de protección IP44 para la unión de tubos rígidos RPVC. Montaje mediante unión enchufable a tubo. Disponible en diversos diámetros. Código EAN: 8431927067623 Código ETIM 8.0: EC000939
