# Curva 90° enchufable en aluminio para la conexión de tubos RAL, referencia 55012020 de Pemsa. DN20

- Propiedad del archivo: CONSTRUNARIO
- Formato: FIEBDC-3/2012
- Programa: Construnario Versión 3.51
- Fecha de los precios: 16/04/2024
- Divisa: EUR

**PEM55012020** u Curva 90° enchufable en aluminio para la conexión de tubos RAL, referencia 55012020 de Pemsa. DN20
Precio: 29.99
Curva 90° enchufable en aluminio para la conexión de tubos RAL en instalaciones que requieran elevadas prestaciones mecánicas y una resistencia muy alta a la corrosión. Con un índice de protección IP44. Disponible en diferentes diámetros. Código EAN: 8431927027603 Código ETIM 8.0: EC000936
