# Curva 90° roscada en acero, referencia 55014020 de Pemsa. M20. Protección: EZ

- Propiedad del archivo: CONSTRUNARIO
- Formato: FIEBDC-3/2012
- Programa: Construnario Versión 3.51
- Fecha de los precios: 16/04/2024
- Divisa: EUR

**PEM55014020** u Curva 90° roscada en acero, referencia 55014020 de Pemsa. M20. Protección: EZ
Precio: 8.71
Curva 90° roscada en acero con sistema de protección EZ para la conexión de tubos RR en instalaciones que requieran elevadas prestaciones mecánicas y una resistencia media a la corrosión. Con un índice de protección IP54. Marcado N de Aenor conforme a norma IEC 61386. Disponible en diferentes diámetros. Código EAN: 8431927027054 Código ETIM 8.0: EC000936
