# Curva 90° roscada en acero RRGC, referencia 55014150 de Pemsa. M50

- Propiedad del archivo: CONSTRUNARIO
- Formato: FIEBDC-3/2012
- Programa: Construnario Versión 3.51
- Fecha de los precios: 16/04/2024
- Divisa: EUR

**PEM55014150** u Curva 90° roscada en acero RRGC, referencia 55014150 de Pemsa. M50
Precio: 59.41
Curva 90° roscada en acero con sistema de protección GC para la conexión de tubos RRGC en instalaciones que requieran elevadas prestaciones mecánicas y una resistencia alta a la corrosión. Índice de protección IP54. Disponible en diferentes diámetros. Código EAN: 8431927091284 Código ETIM 8.0: EC000936
