# Curva 90º RPVC, referencia 55017025 de Pemsa. DN25, gris

- Propiedad del archivo: CONSTRUNARIO
- Formato: FIEBDC-3/2012
- Programa: Construnario Versión 3.51
- Fecha de los precios: 16/04/2024
- Divisa: EUR

**PEM55017025** u Curva 90º RPVC, referencia 55017025 de Pemsa. DN25, gris
Precio: 3.63
Curva de 90° en PVC en color gris (RAL 7035) con un índice de protección IP44 para tubos rígidos RPVC. Accesorio indicado para el montaje de tubos de PVC mediante unión enchufable a tubo, creando un giro de 90°. Código EAN: 8431927067746 Código ETIM 8.0: EC000936
