# Clip presión de poliamida 6 en color gris (RAL 7035), referencia 55024032 de Pemsa. DN32/50

- Propiedad del archivo: CONSTRUNARIO
- Formato: FIEBDC-3/2012
- Programa: Construnario Versión 3.51
- Fecha de los precios: 16/04/2024
- Divisa: EUR

**PEM55024032** u Clip presión de poliamida 6 en color gris (RAL 7035), referencia 55024032 de Pemsa. DN32/50
Precio: 2.34
Clip presión de poliamida 6 en color gris (RAL 7035) para tubos rígidos y corrugados libres de halógenos y PVC. Accesorio para el montaje del tubo mediante cierre de seguridad. Disponible en diversos tamaños. Código EAN: 8431927091758 Código ETIM 8.0: EC002320
