# Abrazadera de pie en aluminio RAL, referencia 55031020 de Pemsa. DN20

- Propiedad del archivo: CONSTRUNARIO
- Formato: FIEBDC-3/2012
- Programa: Construnario Versión 3.51
- Fecha de los precios: 16/04/2024
- Divisa: EUR

**PEM55031020** u Abrazadera de pie en aluminio RAL, referencia 55031020 de Pemsa. DN20
Precio: 3.50
Abrazadera de pie en aluminio para la fijación de tubos rígidos metálicos. Fijación con tornillos. Disponible en varios diámetros. Código EAN: 8431927091437 Código ETIM 8.0: EC000127
