# Abrazadera de pie en aluminio RAL, referencia 55031040 de Pemsa. DN40

- Propiedad del archivo: CONSTRUNARIO
- Formato: FIEBDC-3/2012
- Programa: Construnario Versión 3.51
- Fecha de los precios: 16/04/2024
- Divisa: EUR

**PEM55031040** u Abrazadera de pie en aluminio RAL, referencia 55031040 de Pemsa. DN40
Precio: 4.26
Abrazadera de pie en aluminio para la fijación de tubos rígidos metálicos. Fijación con tornillos. Disponible en varios diámetros. Código EAN: 8431927091468 Código ETIM 8.0: EC000127
