# Abrazadera de acero RGC, referencia 55032132 de Pemsa. DN32. Protección: GC

- Propiedad del archivo: CONSTRUNARIO
- Formato: FIEBDC-3/2012
- Programa: Construnario Versión 3.51
- Fecha de los precios: 16/04/2024
- Divisa: EUR

**PEM55032132** u Abrazadera de acero RGC, referencia 55032132 de Pemsa. DN32. Protección: GC
Precio: 3.37
Abrazadera de acero con sistema de protección GC disponible en varios diámetros para la fijación de tubos rígidos metálicos. Fijación a pared con tornillos. Disponible en diferentes diámetros. Código EAN: 8431927091505 Código ETIM 8.0: EC000127
