# Abrazadera de acero RGC, referencia 55032150 de Pemsa. DN50. Protección: GC

- Propiedad del archivo: CONSTRUNARIO
- Formato: FIEBDC-3/2012
- Programa: Construnario Versión 3.51
- Fecha de los precios: 16/04/2024
- Divisa: EUR

**PEM55032150** u Abrazadera de acero RGC, referencia 55032150 de Pemsa. DN50. Protección: GC
Precio: 6.12
Abrazadera de acero con sistema de protección GC disponible en varios diámetros para la fijación de tubos rígidos metálicos. Fijación a pared con tornillos. Disponible en diferentes diámetros. Código EAN: 8431927091529 Código ETIM 8.0: EC000127
