# Abrazadera de pie en acero al carbono RGC, referencia 55033120 de Pemsa. DN20

- Propiedad del archivo: CONSTRUNARIO
- Formato: FIEBDC-3/2012
- Programa: Construnario Versión 3.51
- Fecha de los precios: 16/04/2024
- Divisa: EUR

**PEM55033120** u Abrazadera de pie en acero al carbono RGC, referencia 55033120 de Pemsa. DN20
Precio: 2.96
Abrazadera de pie en acero al carbono con sistema de protección GC disponible en varios diámetros para la fijación de tubos rígidos metálicos. Fijación con tornillos. Dispone de un pie que permite separar el tubo del suelo o pared. Código EAN: 8431927091550 Código ETIM 8.0: EC000127
