# Abrazadera de pie en acero al carbono RGC, referencia 55033140 de Pemsa. DN40

- Propiedad del archivo: CONSTRUNARIO
- Formato: FIEBDC-3/2012
- Programa: Construnario Versión 3.51
- Fecha de los precios: 16/04/2024
- Divisa: EUR

**PEM55033140** u Abrazadera de pie en acero al carbono RGC, referencia 55033140 de Pemsa. DN40
Precio: 4.88
Abrazadera de pie en acero al carbono con sistema de protección GC disponible en varios diámetros para la fijación de tubos rígidos metálicos. Fijación con tornillos. Dispone de un pie que permite separar el tubo del suelo o pared. Código EAN: 8431927091581 Código ETIM 8.0: EC000127
