# Abrazadera de pie en acero inoxidable AISI 304 para RINOX, referencia 55034032 de Pemsa. DN32

- Propiedad del archivo: CONSTRUNARIO
- Formato: FIEBDC-3/2012
- Programa: Construnario Versión 3.51
- Fecha de los precios: 16/04/2024
- Divisa: EUR

**PEM55034032** u Abrazadera de pie en acero inoxidable AISI 304 para RINOX, referencia 55034032 de Pemsa. DN32
Precio: 15.57
Abrazadera de pie en acero inoxidable AISI 304 para la fijación de tubos rígidos metálicos. Fijación con tornillos. Disponible en varios diámetros. Código EAN: 8431927091918 Código ETIM 8.0: EC000127
