# Abrazadera de pie en acero inoxidable AISI 304 para RINOX, referencia 55034040 de Pemsa. DN40

- Propiedad del archivo: CONSTRUNARIO
- Formato: FIEBDC-3/2012
- Programa: Construnario Versión 3.51
- Fecha de los precios: 16/04/2024
- Divisa: EUR

**PEM55034040** u Abrazadera de pie en acero inoxidable AISI 304 para RINOX, referencia 55034040 de Pemsa. DN40
Precio: 19.02
Abrazadera de pie en acero inoxidable AISI 304 para la fijación de tubos rígidos metálicos. Fijación con tornillos. Disponible en varios diámetros. Código EAN: 8431927091925 Código ETIM 8.0: EC000127
