# Abrazadera pie para tubos RINOX en acero inoxidable I304, referencia 55035032 de Pemsa. DN32

- Propiedad del archivo: CONSTRUNARIO
- Formato: FIEBDC-3/2012
- Programa: Construnario Versión 3.51
- Fecha de los precios: 16/04/2024
- Divisa: EUR

**PEM55035032** u Abrazadera pie para tubos RINOX en acero inoxidable I304, referencia 55035032 de Pemsa. DN32
Precio: 25.80
Abrazadera pie para tubos RINOX en acero inoxidable I304, referencia 55035032 de Pemsa. DN32 Código EAN: 8431927091970 Código ETIM 8.0: EC000127
