# Racor roscado de PVC en color gris (RAL 7035), referencia 55043020 de Pemsa. M20 (DN20)

- Propiedad del archivo: CONSTRUNARIO
- Formato: FIEBDC-3/2012
- Programa: Construnario Versión 3.51
- Fecha de los precios: 16/04/2024
- Divisa: EUR

**PEM55043020** u Racor roscado de PVC en color gris (RAL 7035), referencia 55043020 de Pemsa. M20 (DN20)
Precio: 0.79
Racor roscado de PVC en color gris (RAL 7035) para el acoplamiento y conexión de tubo rígido RPVC a cajas de registro y/o derivación en la protección de cables eléctricos. Índice de protección IP44. Sistema de unión enchufable a tubo y roscado por el otro extremo. Código EAN: 8431927095183 Código ETIM 8.0: EC000939
