# Racor roscado para el acoplamiento y conexión de tubo rígido RLH y corrugado CLH IP65, referencia 55044020 de Pemsa. M20 (DN20)

- Propiedad del archivo: CONSTRUNARIO
- Formato: FIEBDC-3/2012
- Programa: Construnario Versión 3.51
- Fecha de los precios: 16/04/2024
- Divisa: EUR

**PEM55044020** u Racor roscado para el acoplamiento y conexión de tubo rígido RLH y corrugado CLH IP65, referencia 55044020 de Pemsa. M20 (DN20)
Precio: 1.92
Racor roscado para el acoplamiento y conexión de tubo rígido RLH y corrugado CLH a cajas de registro y/o derivación en la protección de cables eléctricos. Fabricado en termoplástico (PC+ABS), libre de halógenos con un Índice de protección IP65. Sistema de unión enchufable a tubo y roscado por el otro extremo. Disponible en color gris (RAL 7035). Código EAN: 8431927095251 Código ETIM 8.0: EC000939
