# Codo enchufable con tapa registrable en L, referencia 55071040 de Pemsa. DN40 AL

- Propiedad del archivo: CONSTRUNARIO
- Formato: FIEBDC-3/2012
- Programa: Construnario Versión 3.51
- Fecha de los precios: 16/04/2024
- Divisa: EUR

**PEM55071040** u Codo enchufable con tapa registrable en L, referencia 55071040 de Pemsa. DN40 AL
Precio: 38.35
Codo enchufable con tapa registrable en aluminio para la conexión de tubos RL en instalaciones que requieran elevadas prestaciones mecánicas y una resistencia media a la corrosión. Con un índice de protección IP54. Accesorio para crear un giro en ángulo de 90° en la conducción del tubo. Disponible en diversos diámetros. Código EAN: 8431927027313 Código ETIM 8.0: EC000936
