# Codo 90° de PVC en color gris (RAL 7035), referencia 55073016 de Pemsa. DN16

- Propiedad del archivo: CONSTRUNARIO
- Formato: FIEBDC-3/2012
- Programa: Construnario Versión 3.51
- Fecha de los precios: 16/04/2024
- Divisa: EUR

**PEM55073016** u Codo 90° de PVC en color gris (RAL 7035), referencia 55073016 de Pemsa. DN16
Precio: 0.95
Codo 90° de PVC en color gris (RAL 7035) con un índice de protección IP44 para tubos rígidos RPVC. Accesorio indicado para el montaje de tubos de PVC mediante unión enchufable a tubo, creando un ángulo de 90°. Con apertura registrable. Código EAN: 8431927067913 Código ETIM 8.0: EC000936
