# Curva flexible de PVC en color gris (RAL 7035), referencia 55091020 de Pemsa. DN20

- Propiedad del archivo: CONSTRUNARIO
- Formato: FIEBDC-3/2012
- Programa: Construnario Versión 3.51
- Fecha de los precios: 16/04/2024
- Divisa: EUR

**PEM55091020** u Curva flexible de PVC en color gris (RAL 7035), referencia 55091020 de Pemsa. DN20
Precio: 2.41
Curva flexible de PVC en color gris (RAL 7035) con un índice de protección IP44 para tubos rígidos RPVC. Accesorio indicado para el montaje de tubos de PVC mediante unión enchufable a tubo, creando curvas a conveniencia gracias a su estructura flexible. Código EAN: 8431927068002 Código ETIM 8.0: EC000936
