# Bandeja de rejilla de acero, referencia 60213100 de la gama rejiband de Pemsa. 100x100. Protección: EZ

- Propiedad del archivo: CONSTRUNARIO
- Formato: FIEBDC-3/2012
- Programa: Construnario Versión 3.51
- Fecha de los precios: 16/04/2024
- Divisa: EUR

**PEM60213100** m Bandeja de rejilla de acero, referencia 60213100 de la gama rejiband de Pemsa. 100x100. Protección: EZ
Precio: 43.29
Bandeja de rejilla de acero de 100 mm de altura, con protección superficial, o inoxidable AISI 304 o 316L con borde de seguridad para soporte y conducción de cables. Ala de alto 100 mm, ancho 100 mm. La bandeja portacables Rejiband® está compuesta de varillas electrosoldadas en malla que proporcionan una gran resistencia y elasticidad. La facilidad en el montaje, gracias a su flexibilidad y a su sistema Click de conexión rápida sin tornillos para soportes y accesorios, permite ahorrar material y coste de mano de obra. Fabricada según normativa internacional IEC 61537. Su amplia variedad de tamaños y sistemas de protección facilita la elección mas adecuada según las necesidades de cada instalación. Con sistema de protección EZ Código EAN: 8431927076823 Código ETIM 8.0: EC000853
