# Bandeja de rejilla en acero, referencia 60582100 de la gama Rejiband Rapide de Pemsa. 60x100. Potección: Black C8

- Propiedad del archivo: CONSTRUNARIO
- Formato: FIEBDC-3/2012
- Programa: Construnario Versión 3.51
- Fecha de los precios: 16/04/2024
- Divisa: EUR

**PEM60582100** m Bandeja de rejilla en acero, referencia 60582100 de la gama Rejiband Rapide de Pemsa. 60x100. Potección: Black C8
Precio: 32.24
Bandeja de rejilla fabricada en acero con sistema Click de unión rápida y borde de seguridad redondeado para soporte y conducción de cables. Ala de alto 60 mm, ancho 100 mm. La bandeja portacables Rejiband® Rapide está compuesta de varillas electrosoldadas en malla que proporcionan una gran resistencia y elasticidad. La facilidad en el montaje, gracias a su flexibilidad y a su sistema click de unión rápida, permite la unión entre tramos de bandejas sin necesidad de tornillos, lo que supone un ahorro en material y en coste de mano de obra. Fabricada según normativa internacional IEC 61537. Se distribuye en diversos tamaños y en varios sistemas de protección. Con sistema de protección BK8 Código EAN: 8431927090898 Código ETIM 8.0: EC000853
