# Péndulo de perfil omega S-Plus, referencia 62031304 de Pemsa. Ancho: 300. Protección: GC

- Propiedad del archivo: CONSTRUNARIO
- Formato: FIEBDC-3/2012
- Programa: Construnario Versión 3.51
- Fecha de los precios: 16/04/2024
- Divisa: EUR

**PEM62031304** u Péndulo de perfil omega S-Plus, referencia 62031304 de Pemsa. Ancho: 300. Protección: GC
Precio: 37.16
Péndulo de perfil omega con topes de seguridad para el montaje a techo de bandejas Rejiband® con sistema click y bandejas Pemsaband® con fijaciones. Ancho 300 mm. Sistema de fijación a techo que permite configurar diferentes estructuras de forma individual o con ayuda del soporte omega SPLUS. Disponible en longitudes de 300, 400, 500 y 600 mm. Fabricado en acero en diversos Sistemas de protección. Con sistema de protección GC Código EAN: 8431927045508 Código ETIM 8.0: EC000022
