# Conector para soportes reforzados RPLUS, E90, referencia 62035001 de Pemsa. Protección: GC

- Propiedad del archivo: CONSTRUNARIO
- Formato: FIEBDC-3/2012
- Programa: Construnario Versión 3.51
- Fecha de los precios: 16/04/2024
- Divisa: EUR

**PEM62035001** u Conector para soportes reforzados RPLUS, E90, referencia 62035001 de Pemsa. Protección: GC
Precio: 11.71
Conector para soportes reforzados RPLUS que permite la conexión de varillas roscadas tanto al techo como pared o rail para la configuración de una instalación resistente al fuego E90. Montaje mediante tornillos de cabeza DIN 603 M6x20 mm o hexagonales M8. Con sistema de protección GC Código EAN: 8431927044525 Código ETIM 8.0: EC001005
