# Kit soporte reforzado variable R-Plus, referencia 62037002 de Pemsa. Protección: GC

- Propiedad del archivo: CONSTRUNARIO
- Formato: FIEBDC-3/2012
- Programa: Construnario Versión 3.51
- Fecha de los precios: 16/04/2024
- Divisa: EUR

**PEM62037002** u Kit soporte reforzado variable R-Plus, referencia 62037002 de Pemsa. Protección: GC
Precio: 50.76
Kit para acoplamiento de soporte reforzado RPLUS que permite la creación de ángulos variables sobre paredes inclinadas para el montaje de bandejas Rejiband®, Pemsaband® y Megaband® de 100, 150, 200, 300, 400, 500 y 600 mm de ancho. Tornillería de montaje al soporte incluida. Fabricado en acero y disponible en diversos Sistemas de protección. Con sistema de protección GC Código EAN: 8431927046185 Código ETIM 8.0: EC000896
