# Soporte techo con perfil omega S-Plus, referencia 62062154 de Pemsa. Ancho: 150. Protección: I316L

- Propiedad del archivo: CONSTRUNARIO
- Formato: FIEBDC-3/2012
- Programa: Construnario Versión 3.51
- Fecha de los precios: 16/04/2024
- Divisa: EUR

**PEM62062154** u Soporte techo con perfil omega S-Plus, referencia 62062154 de Pemsa. Ancho: 150. Protección: I316L
Precio: 104.59
Soporte con perfil omega y sistema universal de conexión para bandejas Rejiband® y Pemsaband® en montajes a techo. Ancho 150 mm. Sistema click de fijación. Fabricado en acero y disponible para anchos de 100, 150, 200, 300 y 400 mm y en diversos Sistemas de protección. Con sistema de protección INOX, Acabado Acero Inoxidable AISI 316L Código EAN: 8431927045676 Código ETIM 8.0: EC001003
