# Soporte reforzado R-Plus, referencia 62065103 de Pemsa. Ancho: 100. Protección: I316L

- Propiedad del archivo: CONSTRUNARIO
- Formato: FIEBDC-3/2012
- Programa: Construnario Versión 3.51
- Fecha de los precios: 16/04/2024
- Divisa: EUR

**PEM62065103** u Soporte reforzado R-Plus, referencia 62065103 de Pemsa. Ancho: 100. Protección: I316L
Precio: 84.40
Soporte reforzado con sistema click de fijación rápida en bandejas Rejiband®, Pemsaband® y Megaband® para montaje a pared, a pared sobre rail, o en montajes a techo instalado a través de péndulos reforzados. Ancho 100 mm. Recomendado para cargas elevadas. Fabricado en acero, con diversos sistemas de protección y Aceros inoxidables AISI 304 y AISI 316L. Disponible para anchos de 100 a 600 mm y con sistema de protección GC adicionalmente de 700 a 1000 mm, Con sistema de protección INOX, Acabado Acero Inoxidable AISI 316L Código EAN: 8431927040022 Código ETIM 8.0: EC000022
