# Mini soporte metálico, referencia 62086010 de Pemsa. Protección: BK8

- Propiedad del archivo: CONSTRUNARIO
- Formato: FIEBDC-3/2012
- Programa: Construnario Versión 3.51
- Fecha de los precios: 16/04/2024
- Divisa: EUR

**PEM62086010** u Mini soporte metálico, referencia 62086010 de Pemsa. Protección: BK8
Precio: 12.32
Soporte metálico en acero con distintos sistemas de protección para montaje a pared de las bandejas Rejiband® mediante el sistema click de conexión rápida sin tornillos. Soporte de pared adecuado para las bandejas Rejiband® de 100 y 150 mm de ancho en posición horizontal o vertical, así como para cajas u otros elementos. Según el sistema de protección es posible utilizarlo en diferentes instalaciones. Con sistema de protección BK8 Código EAN: 8431927087447 Código ETIM 8.0: EC001004
