# Soporte universal metálico, referencia 62086011 de la gama rejiband de Pemsa. Protección: Black C8

- Propiedad del archivo: CONSTRUNARIO
- Formato: FIEBDC-3/2012
- Programa: Construnario Versión 3.51
- Fecha de los precios: 16/04/2024
- Divisa: EUR

**PEM62086011** u Soporte universal metálico, referencia 62086011 de la gama rejiband de Pemsa. Protección: Black C8
Precio: 20.74
Soporte universal metálico en acero con distintos sistemas de protección para montaje a pared de las bandejas Rejiband® mediante el sistema click de conexión rápida sin tornillos. Soporte de pared adecuado para las bandejas Rejiband® de 100, 150 y 200 mm de ancho en posición horizontal o vertical, así como para cajas u otros elementos. Según el Sistema de protección es posible utilizarlo en diferentes instalaciones. Con sistema de protección BK8 Código EAN: 8431927087454 Código ETIM 8.0: EC001004
