# Soporte ligero en acero para techo, referencia 62086020 de Pemsa. Protección: Black C8

- Propiedad del archivo: CONSTRUNARIO
- Formato: FIEBDC-3/2012
- Programa: Construnario Versión 3.51
- Fecha de los precios: 16/04/2024
- Divisa: EUR

**PEM62086020** u Soporte ligero en acero para techo, referencia 62086020 de Pemsa. Protección: Black C8
Precio: 21.69
Soporte en acero indicado para la instalación a techo de la bandeja de rejilla Rejiband® de ala 35 y 60 mm y anchos 60, 100 y 150 mm. Montaje rápido gracias al sistema click de conexión sin tornillos. Carga de trabajo admisible hasta 10 kg. Disponible en diversos Sistemas de protección. Con sistema de protección BK8 Código EAN: 8431927087461 Código ETIM 8.0: EC001003
