# Soporte ligero para pared, referencia 62086021 de Pemsa. Protección: BK8

- Propiedad del archivo: CONSTRUNARIO
- Formato: FIEBDC-3/2012
- Programa: Construnario Versión 3.51
- Fecha de los precios: 16/04/2024
- Divisa: EUR

**PEM62086021** u Soporte ligero para pared, referencia 62086021 de Pemsa. Protección: BK8
Precio: 6.17
Soporte ligero indicado para la instalación a pared de la bandeja de rejilla Rejiband® de ala 60 mm y anchos 60, 100 y 150 mm. Montaje rápido gracias al sistema click de conexión sin tornillos. Carga de trabajo admisible hasta 15 kg. Disponible en diversos Sistemas de protección. Con sistema de protección BK8 Código EAN: 8431927087478 Código ETIM 8.0: EC001003
