# Soporte ligero en acero, 60 mm, referencia 62086022 de Pemsa. Protección: BK8

- Propiedad del archivo: CONSTRUNARIO
- Formato: FIEBDC-3/2012
- Programa: Construnario Versión 3.51
- Fecha de los precios: 16/04/2024
- Divisa: EUR

**PEM62086022** u Soporte ligero en acero, 60 mm, referencia 62086022 de Pemsa. Protección: BK8
Precio: 15.90
Soporte en acero indicado para la instalación a techo de la bandeja de rejilla Rejiband® de ala 35 y 60 mm y anchos 60, 100 y 150 mm. Montaje rápido gracias al sistema click de conexión sin tornillos. Carga de trabajo admisible hasta 10 kg. Disponible en diversos Sistemas de protección. Con sistema de protección BK8 Código EAN: 8431927087485 Código ETIM 8.0: EC001003
