# Block autoblocante, referencia 62301100 de la gama Spiderband® de Pemsa. CTA: 10 AL

- Propiedad del archivo: CONSTRUNARIO
- Formato: FIEBDC-3/2012
- Programa: Construnario Versión 3.51
- Fecha de los precios: 16/04/2024
- Divisa: EUR

**PEM62301100** u Block autoblocante, referencia 62301100 de la gama Spiderband® de Pemsa. CTA: 10 AL
Precio: 4.41
Block Spiderband® autoblocante para la suspensión por cable de bandejas rejilla Rejiband®, bandejas de chapa Pemsaband® y otros elementos como luminarias, tubos, aire acondicionado, señalización, etc. Es el elemento principal en los kits o piezas del sistema Spiderband® actuando y blocando el cable de acero de una manera fácil y rápida de utilizar. Disponible para carga máxima de 10, 50 y 120 kg. Fabricado en aluminio. Con sistema de protección AL Código EAN: 8431927093912 Código ETIM 8.0: EC011590
