# Suspensión Lazo+Block para bandejas de rejilla, referencia 62303305 de Pemsa. CTA: 45. Longitud: 5 m. Protección: EZ

- Propiedad del archivo: CONSTRUNARIO
- Formato: FIEBDC-3/2012
- Programa: Construnario Versión 3.51
- Fecha de los precios: 16/04/2024
- Divisa: EUR

**PEM62303305** u Suspensión Lazo+Block para bandejas de rejilla, referencia 62303305 de Pemsa. CTA: 45. Longitud: 5 m. Protección: EZ
Precio: 11.60
Suspensión Lazo+Block para bandejas de rejilla Rejiband®, bandejas de chapa Pemsaband® y otros elementos como luminarias, tubos, aire acondicionado, señalización, etc. Longitud de 5 metros. Este sistema de suspensión Spiderband® se compone de un cable con lazo en un extremo y el elemento autoblocante Block en el otro. Disponible en longitudes de 1, 3 y 5 metros, con cargas máximas de 10, 45, y 90 kg. Fabricado en acero y con sistema de protección EZ. Código EAN: 8431927094025 Código ETIM 8.0: EC011590
