# Kit compuesto por fijación+block para bandejas de rejilla, referencia 62304601 de Pemsa. M8x20 + block. CTA: 90. Longitud: 1.Protección: EZ

- Propiedad del archivo: CONSTRUNARIO
- Formato: FIEBDC-3/2012
- Programa: Construnario Versión 3.51
- Fecha de los precios: 16/04/2024
- Divisa: EUR

**PEM62304601** u Kit compuesto por fijación+block para bandejas de rejilla, referencia 62304601 de Pemsa. M8x20 + block. CTA: 90. Longitud: 1.Protección: EZ
Precio: 9.73
Kit compuesto por fijación+block para bandejas de rejilla Rejiband®, bandejas de chapa Pemsaband® y otros elementos como luminarias, tubos, aire acondicionado, señalización, etc. Longitud de 1 metros. Este sistema de suspensión Spiderband® se compone de un cable con un tornillo de fijación a techo en un extremo y el elemento autoblocante Block. Disponible con tornillos de M6x20 o M8x20, longitudes de 1, 3 y 5 metros, carga máxima de 10, 45 y 90 kg. Fabricado en acero y con sistema de protección EZ. Código EAN: 8431927094124 Código ETIM 8.0: EC011590
