# Kit suspensión para bandeja de chapa, referencia 62308243 de Pemsa.CTA: 35. L: 460mm. Longitud: 3 m. Protección EZ

- Propiedad del archivo: CONSTRUNARIO
- Formato: FIEBDC-3/2012
- Programa: Construnario Versión 3.51
- Fecha de los precios: 16/04/2024
- Divisa: EUR

**PEM62308243** u Kit suspensión para bandeja de chapa, referencia 62308243 de Pemsa.CTA: 35. L: 460mm. Longitud: 3 m. Protección EZ
Precio: 14.26
Kit de suspensión por cable para bandejas de chapa Pemsaband® y otros elementos como luminarias, aire acondicionado, señalización, etc. Longitud de 3 metros. Este kit de suspensión Spiderband® se compone de cable de acero + Block y la suspensión Bandeja chapa con forma de Y. Esta disponible en longitudes de 1 y 3 metros de cable y suspensión Y de 300 y 460 mm. con carga máxima de 35 y 90 kg. Fabricado en acero y con sistema de protección EZ. Código EAN: 8431927094315 Código ETIM 8.0: EC011590
