# Kit block horizontal para suspensión de bandejas de rejilla, referencia 62309501 de Pemsa. Longitud: 5m. Protección: EZ

- Propiedad del archivo: CONSTRUNARIO
- Formato: FIEBDC-3/2012
- Programa: Construnario Versión 3.51
- Fecha de los precios: 16/04/2024
- Divisa: EUR

**PEM62309501** u Kit block horizontal para suspensión de bandejas de rejilla, referencia 62309501 de Pemsa. Longitud: 5m. Protección: EZ
Precio: 69.78
Kit block horizontal para suspensión de bandejas de rejilla Rejiband®, bandejas de chapa Pemsaband® y otros elementos como luminarias, tubos, aire acondicionado, señalización, etc. Longitud de 5 metros. Este sistema de suspensión Spiderband® se compone de un cable de 5, 10 o 15 m. de longitud con un elemento autoblocante block en cada extremo. Permite crear una estructura en horizontal tipo catenaria para fijar los elementos de suspensión de bandejas. Carga máxima de 75 kg. Fabricado en acero y con sistema de protección EZ. Código EAN: 8431927094360 Código ETIM 8.0: EC011590
