# Kit block vertical, referencia 62310201 de Pemsa. CTA: 35. Longitud: 1. Protección: EZ

- Propiedad del archivo: CONSTRUNARIO
- Formato: FIEBDC-3/2012
- Programa: Construnario Versión 3.51
- Fecha de los precios: 16/04/2024
- Divisa: EUR

**PEM62310201** u Kit block vertical, referencia 62310201 de Pemsa. CTA: 35. Longitud: 1. Protección: EZ
Precio: 14.26
Kit block vertical para sistema de suspensión por cable Spiderband®. Longitud de 1 metros. Se compone de un cable de 1 m. de longitud con un anclaje basculante en un extremo, que permite la conexión al cable del kit block horizontal y un elemento autoblocante block que permite la conexión a cualquier bandeja o elemento a soportar. Carga máxima de 35 kg. Fabricado en acero y con sistema de protección EZ. Código EAN: 8431927094391 Código ETIM 8.0: EC011590
