# Soporte muy reforzado R-Plus, referencia 63033603 de Pemsa. Ancho: 600. Protección: GC

- Propiedad del archivo: CONSTRUNARIO
- Formato: FIEBDC-3/2012
- Programa: Construnario Versión 3.51
- Fecha de los precios: 16/04/2024
- Divisa: EUR

**PEM63033603** u Soporte muy reforzado R-Plus, referencia 63033603 de Pemsa. Ancho: 600. Protección: GC
Precio: 103.84
Soporte muy reforzado para bandejas de escalera, chapa y rejilla para montaje a pared, rail, o en montajes a techo instalado a través de un péndulo. Ancho 600 mm. Recomendado para cargas muy elevadas. Disponible en anchos de 300, 400, 500 y 600 mm. Fabricado en acero y Sistema de protección GC. Código EAN: 8431927040121 Código ETIM 8.0: EC000022
