# Soporte R-Plus simétrico, referencia 63034103 de Pemsa. Ancho: 100. Protección: GC

- Propiedad del archivo: CONSTRUNARIO
- Formato: FIEBDC-3/2012
- Programa: Construnario Versión 3.51
- Fecha de los precios: 16/04/2024
- Divisa: EUR

**PEM63034103** u Soporte R-Plus simétrico, referencia 63034103 de Pemsa. Ancho: 100. Protección: GC
Precio: 45.34
Soporte reforzado RPLUS simétrico con sistema click de fijación rápida para bandejas de rejilla Rejiband® y otras gamas de bandejas con cargas elevadas y grandes cantidades de cables en instalaciones a pared, rail o a techo mediante un péndulo. Ancho 100 mm. Fabricado en acero, disponible en anchos de 100, 150, 200 y 300 mm, Sistema de protección GC. Código EAN: 8431927066138 Código ETIM 8.0: EC000022
