# Pieza para la unión de tramos de bandejas, sistema click rápido base, referencia 64010036 de Pemsa. Protección: EZ

- Propiedad del archivo: CONSTRUNARIO
- Formato: FIEBDC-3/2012
- Programa: Construnario Versión 3.51
- Fecha de los precios: 16/04/2024
- Divisa: EUR

**PEM64010036** u Pieza para la unión de tramos de bandejas, sistema click rápido base, referencia 64010036 de Pemsa. Protección: EZ
Precio: 10.10
Pieza para la unión de tramos de bandejas mediante el sistema click de unión rápida indicada específicamente para su instalación en la base de la bandeja. Es apta para los anchos bandejas Rejiband® de de 300 a 600 mm y altura de 60 y 100 mm, con protección superficial. Se monta sin necesidad de herramientas especiales y permite la unión entre tramos de bandejas Rejiband® en menos tiempo, asegurando la resistencia mecánica de la unión y la continuidad eléctrica, según norma IEC61537. Fabricada en acero, en Sistemas de protección diversos. Con sistema de protección EZ Código EAN: 8431927044549 Código ETIM 8.0: EC002413
