# Kit fijación para conexión de bandejas de rejilla, 60x 60-2 M 6x18, referencia 64010058 de Pemsa. Protección: EZ

- Propiedad del archivo: CONSTRUNARIO
- Formato: FIEBDC-3/2012
- Programa: Construnario Versión 3.51
- Fecha de los precios: 16/04/2024
- Divisa: EUR

**PEM64010058** u Kit fijación para conexión de bandejas de rejilla, 60x 60-2 M 6x18, referencia 64010058 de Pemsa. Protección: EZ
Precio: 2.30
Kit fijación M6x18 para conexión de la bandeja de rejilla Rejiband® 60x60 mm con doble varilla en la base. Formado por dos piezas, tornillo cabeza phillips y placa que ajusta sobre las varillas. Fabricada en Acero y disponible en varios Sistemas de protección. Con sistema de protección EZ Código EAN: 8431927096906 Código ETIM 8.0: EC001005
