# Tuerca metálica con arandela incluida M6, referencia 64010059 de Pemsa. Protección: EZ

- Propiedad del archivo: CONSTRUNARIO
- Formato: FIEBDC-3/2012
- Programa: Construnario Versión 3.51
- Fecha de los precios: 16/04/2024
- Divisa: EUR

**PEM64010059** u Tuerca metálica con arandela incluida M6, referencia 64010059 de Pemsa. Protección: EZ
Precio: 0.38
Tuerca metálica con arandela incluida M6 para su utilizar junto con un tornillo para la fijación de accesorios, soportes o unión de tramos rectos en las bandejas Pemsaband®. M 6. Apta para para bandejas Pemsaband® de 35, 60 y 85 mm de altura. Con sistema de protección EZ Código EAN: 8431927008435 Código ETIM 8.0: EC003863
