# Pieza para la unión de tramos de bandejas, sistema click rápido, referencia 64030035 de Pemsa. Protección: GC

- Propiedad del archivo: CONSTRUNARIO
- Formato: FIEBDC-3/2012
- Programa: Construnario Versión 3.51
- Fecha de los precios: 16/04/2024
- Divisa: EUR

**PEM64030035** u Pieza para la unión de tramos de bandejas, sistema click rápido, referencia 64030035 de Pemsa. Protección: GC
Precio: 11.22
Pieza para la unión de tramos de bandejas mediante el sistema click. Se fija colocando la pieza de unión entre las alas de los tramos de la bandeja. Es apta para todos los anchos de bandejas Rejiband® de altura 60 y 100 mm, con protección superficial. Se monta sin necesidad de herramientas especiales y permite la unión entre tramos de bandejas Rejiband® en menos tiempo, asegurando la resistencia mecánica de la unión y la continuidad eléctrica, según norma IEC61537. Fabricada en acero y en Sistemas de protección diversos. Con sistema de protección GC Código EAN: 8431927044594 Código ETIM 8.0: EC002413
