# Pieza de acero para la unión de tramos de bandejas, referencia 64030061 de Pemsa. Protección: GC

- Propiedad del archivo: CONSTRUNARIO
- Formato: FIEBDC-3/2012
- Programa: Construnario Versión 3.51
- Fecha de los precios: 16/04/2024
- Divisa: EUR

**PEM64030061** u Pieza de acero para la unión de tramos de bandejas, referencia 64030061 de Pemsa. Protección: GC
Precio: 3.83
Pieza de acero para la unión de tramos de bandejas Rejiband® compuesto por un tornillo encastrado, una placa de unión y una tuerca. Gracias a su construcción, simplifica notablemente el montaje de unión entre tramos y asegura la mayor resistencia mecánica de la unión entre bandejas, optimizando los posibles valores de carga máxima. Se distribuye en diversos Sistemas de protección. Con sistema de protección GC Código EAN: 8431927008534 Código ETIM 8.0: EC002413
