# Pieza de unión metálica para creación de curvas, referencia 64030072 de la gama rejiband de Pemsa. Protección: GC

- Propiedad del archivo: CONSTRUNARIO
- Formato: FIEBDC-3/2012
- Programa: Construnario Versión 3.51
- Fecha de los precios: 16/04/2024
- Divisa: EUR

**PEM64030072** u Pieza de unión metálica para creación de curvas, referencia 64030072 de la gama rejiband de Pemsa. Protección: GC
Precio: 3.70
Pieza de unión metálica con sistema click de conexión rápida para creación de curvas con las bandejas Rejiband®. La unión Rejiband® permite la unión de bandejas sin tornillos. Se coloca en el interior de la curva, uniendo las bandejas sin necesidad de herramientas específicas de montaje, facilitando así su instalación. Fabricada en acero, se suministra en diversos Sistemas de protección. Con sistema de protección GC Código EAN: 8431927066046 Código ETIM 8.0: EC002413
