# Placa de unión metálica, referencia 64060062 de Pemsa. Protección: Inox I316L

- Propiedad del archivo: CONSTRUNARIO
- Formato: FIEBDC-3/2012
- Programa: Construnario Versión 3.51
- Fecha de los precios: 16/04/2024
- Divisa: EUR

**PEM64060062** u Placa de unión metálica, referencia 64060062 de Pemsa. Protección: Inox I316L
Precio: 3.68
Placa de unión metálica destinada para montaje junto con la fijación en bandejas Rejiband® como por ejemplo para la fijación del tabique separador . Apta para todos los anchos y alturas de 35, 60 y 100 mm. Placa fabricada en acero, disponible en diversos Sistemas de protección. Con sistema de protección INOX, Acabado Acero Inoxidable AISI 316L Código EAN: 8431927014832 Código ETIM 8.0: EC002413
