# Pieza para la unión de tramos de bandejas, sistema click, referencia 64080030 de Pemsa. Protección: Black C8

- Propiedad del archivo: CONSTRUNARIO
- Formato: FIEBDC-3/2012
- Programa: Construnario Versión 3.51
- Fecha de los precios: 16/04/2024
- Divisa: EUR

**PEM64080030** u Pieza para la unión de tramos de bandejas, sistema click, referencia 64080030 de Pemsa. Protección: Black C8
Precio: 9.55
Pieza para la unión de tramos de bandejas mediante el sistema click. Es apta para todos los anchos de bandejas Rejiband® de altura 35, 60 y 100 mm, con protección superficial. Se monta sin necesidad de herramientas especiales y permite la unión entre tramos de bandejas Rejiband® en menos tiempo, asegurando la resistencia mecánica de la unión y la continuidad eléctrica, según norma IEC61537. Fabricada en acero y en Sistemas de protección diversos. Con sistema de protección BK8 Código EAN: 8431927088246 Código ETIM 8.0: EC002413
